# Wartung RWM Münster
Angebotsaufforderung (GAEB DA XML 3.3, DA83)
Projekt: VOEK006-26
Währung: EUR
Bieterkommentare zugelassen: ja
Erstellt mit: GXML Toolbox V3.3 R20230829, iTWO_64 V24.0.667, 20.03.2026

## Titelblatt
OBJEKTE:
WOHNLIEGENSCHAFTEN / WIRTSCHAFTSEINHEITEN (WE) IN MÜNSTER
DER BUNDESANSTALT FÜR IMMOBILIENAUFGABEN ( BIMA)
DIREKTION KOBLENZ / BUNDESLAND: NORDRHEIN-WESTFALEN

GEMÄß BESTANDSLISTE

VERGABEVERFAHREN:VOEK 006 - 26

A N L A G E  B - 02

L E I S T U N G S V E R Z E I C H N I S

LEISTUNGEN:

   •  EINMALIGE DEMONTAGE, LIEFERUNG UND MONTAGE SOWIE
  INBETRIEBNAHME VON RAUCHWARNMELDERN (RWM)
 •  WARTUNG UND PRÜFUNG VON RWM

BIETER:

NAME (FIRMENSTEMPEL), ADRESSE, TEL.

AUFTRAGGEBERIN (AG):
  BUNDESANSTALT FÜR IMMOBILIENAUFGABEN
        - ANSTALT DES ÖFFENTLICHEN RECHTS -
  VERTRETEN DURCH DEN VORSTAND

VERDINGUNGSSTELLE :
  BUNDESANSTALT FÜR IMMOBILIENAUFGABEN
  STABSBEREICH EINKAUF ABT. 1, VERDINGUNG
  ELLERSTRAßE 56, 53119 BONN

Version: 01 / 18.03.2026

## 18122025 Wartung Rauchwarnmelder in Münster
Datum: 20.03.2026

*Hinweis: Vorbemerkungen*
Allgemeiner Hinweis zu den Ausschreibungsunterlagen

Für den Datenaustausch von Leistungsverzeichnissen nach GAEB (Datenart 83 Angebotsanforderung, Datenart 84 Angebotsabgabe), gilt Folgendes: Leistungsverzeichnisse [DA 83 (Angebotsanforderung)] sind den Vergabeunterlagen beigefügt.

Bei Angebotsabgabe ist neben der Textform des Leistungsverzeichnisses (Dateiformat *.pdf) nach Möglichkeit auch eine Datei nach DA 84 (Angebotsabgabe) beifügen. Auch bei erfolgtem Datenaustausch nach GAEB bleibt die Textform immer Vertragsgrundlage.

Punktfolgen in den Beschreibungen des Leistungsverzeichnisses sind unbedingt vom Bieter auszufüllen (auch geforderte Hersteller- / Typangaben), sofern nicht von der AG vorgegeben.

Stellt der Bieter fest, dass seiner Meinung nach eine Leistung nicht eindeutig oder unvollständig beschrieben wurde, ist er verpflichtet, rechtzeitig vor Abgabe des Angebotes seine Bedenken über die e - Vergabe - Plattform mitzuteilen. Nimmt er diese Möglichkeit nicht in Anspruch, besteht nach Erhalt des Zuschlags kein weiterer über die bezuschlagten Einheitspreise hinausgehender Anspruch auf Vergütung.

ANFRAGEN / AUSKÜNFTE ZUR AUSSCHREIBUNG UND ZUM LEISTUNGSVERZEICHNIS sind nur über die e-Vergabe-Plattform (www.evergabe-online.de) möglich.

*Hinweis: Kalkulatorische Anforderungen und Hinweise*
Hinweis zur Kalkulation:

Allgemeines zum Einheitspreis:

Sofern nicht jeweils etwas anderes vorgegeben ist, handelt es sich bei den Preispositionen um einen Jahressatz.
Für diese Funktionseinheiten sind alle zur Funktion gehörigen Teile und alles notwendige Zubehör, welches für einen Anlagenbetrieb gemäß Leistungsbeschreibung notwendig ist, als Kalkulationsgrundlage anzusetzen.
Da nicht jedes zur Funktion zugehörige Teil aufgezählt werden kann, sind grundsätzlich alle Kalkulationen auf der Basis durchzuführen, dass der pauschale Jahrespreis immer für die vollständigen und funktionsfähigen Funktionseinheiten mit allen funktionswichtigen Teilen, allem Zubehör und allen zum Betrieb notwendigen peripheren Installationen die Basis für die Kalkulation darstellen und in den angebotenen Leistungen inbegriffen sind.

Die Bestandsliste (Anlage C-02) dokumentiert die Aufteilung der
Rauchmelder in den Studierendenwohnungen der Wirtschaftseinheiten.

Die Abrechnungen für die Dienstleistungen erfolgen grundsätzlich pro Wirtschaftseinheit.

### Bereich 1 Demontage, Lieferung und Montage und Inbetriebnahme - einmalig im ersten Vertragsjahr

*Hinweis: Umfang der Dienstleistung*
Den konkreten Umfang der Arbeiten beschreibt die Leistungsbeschreibung.

Summe: 1002 Stück Rauchwarnmelder.

Diese Position Demontage, Lieferung und Montage und Inbetriebnahme fällt in der Vertragslaufzeit einmalig im ersten Vertragsjahr an.

Angaben zu den angebotenen RWM-Meldern:

angebotenes RWM- Fabrikat:

'....................................................'

angebotener  RWM -Typ:

'....................................................'

Der Einheitspreis enthält:

- die Demontage der aktuell verbauten RWM
(inklusive fachgerechter Entsorgung der Gerät),

- die Anschaffung, Lieferung, Montage, Inbetriebnahme der RWM der Bauweise C sowie die dazugehörenden (Funk) Module und deren Lieferungen entsprechend der Leistungsbeschreibung,

- die Arbeitsmittel, Hilfsmittel und Hilfsstoffe,

- die Kosten für An-und Abfahrten,

- die Aufwendungen (zeitlich und finanziell) für die
  Dokumentationen,

- die Aufwendungen für die Einweisung der Mieter,

- die Aufwendungen (zeitlich und finanziell) für die
  Übergabeprotokolle.

#### Ort 1.1 Münster

**1.1.10 WE 146620**
Bentheimweg 1
 Bentheimweg 3
 Bentheimweg 5
 Bentheimweg 7
 Bentheimweg 9
 Bentheimweg 11
 Bentheimweg 13
 Bentheimweg 15
 Bentheimweg 17
 Bentheimweg 19
 Bentheimweg 21
 Bentheimweg 23
Menge: 49,000 Stck

**1.1.20 WE 147683**
Bentheimweg 2
 Bentheimweg 4
 Bentheimweg 6
 Bentheimweg 8
 Bentheimweg 10
 Bentheimweg 12
 Bentheimweg 14
 Bentheimweg 16
 Bentheimweg 18
 Bentheimweg 20
 Bentheimweg 22
 Bentheimweg 24
Menge: 49,000 Stck

**1.1.30 WE 147684**
Gronauweg 12
Gronauweg 14
Gronauweg 16
Gronauweg 18
Gronauweg 20
Gronauweg 22
Gronauweg 24
Gronauweg 26
Gronauweg 30
Gronauweg 32
Gronauweg 34
Gronauweg 36
Menge: 60,000 Stck

**1.1.40 WE 147685**
Ochtrupweg 2
Ochtrupweg 4
Ochtrupweg 6
Ochtrupweg 8
Ochtrupweg 10
Ochtrupweg 12
Ochtrupweg 14
Ochtrupweg 16
Ochtrupweg 18
Ochtrupweg 20
Ochtrupweg 22
Ochtrupweg 24
Ochtrupweg 26
Ochtrupweg 28
Menge: 68,000 Stck

**1.1.50 WE 149295**
Lilienthalweg 20
Lilienthalweg 21
Lilienthalweg 22
Lilienthalweg 23
Lilienthalweg 24
Lilienthalweg 25
Lilienthalweg 26
Lilienthalweg 27
Lilienthalweg 28
Lilienthalweg 29
Lilienthalweg 30
Lilienthalweg 31
Lilienthalweg 32
Lilienthalweg 33
Lilienthalweg 34
Lilienthalweg 35
Lilienthalweg 36
Lilienthalweg 37
Lilienthalweg 38
Lilienthalweg 39
Lilienthalweg 40
Lilienthalweg 41
Lilienthalweg 42
Lilienthalweg 43
Lilienthalweg 44
Lilienthalweg 45
Lilienthalweg 46
Lilienthalweg 47
Lilienthalweg 48
Lilienthalweg 49
Lilienthalweg 50
Lilienthalweg 51
Lilienthalweg 52
Menge: 165,000 Stck

**1.1.60 WE 149296**
Torminweg 17
Torminweg 19
Torminweg 21
Torminweg 23
Torminweg 25
Torminweg 27
Torminweg 29
Torminweg 31
Torminweg 32
Torminweg 33
Torminweg 34
Torminweg 35
Torminweg 37
Torminweg 39
Torminweg 41
Torminweg 42
Torminweg 43
Torminweg 44
Torminweg 45
Torminweg 47
Torminweg 52
Torminweg 53
Torminweg 54
Torminweg 55
Torminweg 57
Torminweg 59
Torminweg 60
Torminweg 61
Torminweg 62
Torminweg 63
Torminweg 65
Torminweg 67
Torminweg 69
Torminweg 70
Torminweg 71
Torminweg 72
Torminweg 73
Torminweg 74
Torminweg 75
Menge: 255,000 Stck

**1.1.70 WE 149297**
Köhlweg 1
Köhlweg 3
Köhlweg 5
Köhlweg 7
Köhlweg 9
Köhlweg 10
Köhlweg 11
Köhlweg 12
Köhlweg 13
Köhlweg 14
Köhlweg 15
Köhlweg 16
Köhlweg 17
Köhlweg 19
Köhlweg 20
Köhlweg 21
Köhlweg 22
Köhlweg 23
Köhlweg 24
Köhlweg 25
Köhlweg 26
Köhlweg 27
Köhlweg 28
Köhlweg 29
Menge: 141,000 Stck

**1.1.80 WE 146357**
Von-Hünefeld-Weg 6
Von-Hünefeld-Weg 14
Von-Hünefeld-Weg 16
Von-Hünefeld-Weg 21
Von-Hünefeld-Weg 23
Von-Hünefeld-Weg 23
Von-Hünefeld-Weg 27
Von-Hünefeld-Weg 29
Von-Hünefeld-Weg 31
Von-Hünefeld-Weg 33
Menge: 66,000 Stck

**1.1.90 WE 146359**
Fritzmauriceweg 11
Fritzmauriceweg 13
Fritzmauriceweg 15
Fritzmauriceweg 17
Fritzmauriceweg 19
Fritzmauriceweg 21
Fritzmauriceweg 23
Menge: 47,000 Stck

**1.1.100 WE 146240**
Boelcheweg 33
Boelcheweg 35
Boelcheweg 37
Boelcheweg 39
Boelcheweg 41
Boelcheweg 43
Boelcheweg 45
Boelcheweg 47
Boelcheweg 49
Boelcheweg 51
Menge: 60,000 Stck

**1.1.110 WE 146517**
Buschstr. 2
Buschstr. 4
Buschstr. 6
Buschstr. 8
Buschstr. 10
Buschstr. 12
Menge: 42,000 Stck

### Bereich 2 Instandhaltung (Wartung, Instandsetzung) der montierten RWM

*Hinweis: Umfang der Dienstleistung*
Den konkreten Wartungsumfang sowie den gegebenenfalls erforderlichen Reinigungsumfang beschreibt die Leistungsbeschreibung.

Es sind die jährlichen Kosten zu kalkulieren.

angebotenes Funk- und Datenübertragungsverfahren:

'....................................................'

Der Einheitspreis für Instandhaltung (Wartung, Instandsetzung) enthält:

-  erstmalig 12 Monate nach Abnahme der Montage der RWM / des Zubehörs und dann wiederkehrend die Inspektion (Ferninspektion) gemäß Ziffern 6.2.2 und 6.2.3.3 der DIN 14676-1.2018-12  durchzuführen,

-  die Wartung

-  die Instandsetzung gemäß der Leistungsbeschreibung

-  die Arbeitsmittel, Hilfsmittel und Hilfsstoffe,

-  die Kosten für An-und Abfahrten.

-  die Kosten für erforderliche Rauchmelderwechsel

Für notwendige Instandsetzungsarbeiten, gemäß der vereinbarten Gewährleistung über den gesamten Vertragszeitraum, ist von einem jährlichen Umfang
von 1 % des Rauchmelderbestandes auszugehen.

#### Ort 2.1 Münster

**2.1.10 WE 146620**
Bentheimweg 1
 Bentheimweg 3
 Bentheimweg 5
 Bentheimweg 7
 Bentheimweg 9
 Bentheimweg 11
 Bentheimweg 13
 Bentheimweg 15
 Bentheimweg 17
 Bentheimweg 19
 Bentheimweg 21
 Bentheimweg 23
Menge: 49,000 Stck

**2.1.20 WE 147683**
Bentheimweg 2
 Bentheimweg 4
 Bentheimweg 6
 Bentheimweg 8
 Bentheimweg 10
 Bentheimweg 12
 Bentheimweg 14
 Bentheimweg 16
 Bentheimweg 18
 Bentheimweg 20
 Bentheimweg 22
 Bentheimweg 24
Menge: 49,000 Stck

**2.1.30 WE 147684**
Gronauweg 12
Gronauweg 14
Gronauweg 16
Gronauweg 18
Gronauweg 20
Gronauweg 22
Gronauweg 24
Gronauweg 26
Gronauweg 30
Gronauweg 32
Gronauweg 34
Gronauweg 36
Menge: 60,000 Stck

**2.1.40 WE 147685**
Ochtrupweg 2
Ochtrupweg 4
Ochtrupweg 6
Ochtrupweg 8
Ochtrupweg 10
Ochtrupweg 12
Ochtrupweg 14
Ochtrupweg 16
Ochtrupweg 18
Ochtrupweg 20
Ochtrupweg 22
Ochtrupweg 24
Ochtrupweg 26
Ochtrupweg 28
Menge: 68,000 Stck

**2.1.50 WE 149295**
Lilienthalweg 20
Lilienthalweg 21
Lilienthalweg 22
Lilienthalweg 23
Lilienthalweg 24
Lilienthalweg 25
Lilienthalweg 26
Lilienthalweg 27
Lilienthalweg 28
Lilienthalweg 29
Lilienthalweg 30
Lilienthalweg 31
Lilienthalweg 32
Lilienthalweg 33
Lilienthalweg 34
Lilienthalweg 35
Lilienthalweg 36
Lilienthalweg 37
Lilienthalweg 38
Lilienthalweg 39
Lilienthalweg 40
Lilienthalweg 41
Lilienthalweg 42
Lilienthalweg 43
Lilienthalweg 44
Lilienthalweg 45
Lilienthalweg 46
Lilienthalweg 47
Lilienthalweg 48
Lilienthalweg 49
Lilienthalweg 50
Lilienthalweg 51
Lilienthalweg 52
Menge: 165,000 Stck

**2.1.60 WE 149296**
Torminweg 17
Torminweg 19
Torminweg 21
Torminweg 23
Torminweg 25
Torminweg 27
Torminweg 29
Torminweg 31
Torminweg 32
Torminweg 33
Torminweg 34
Torminweg 35
Torminweg 37
Torminweg 39
Torminweg 41
Torminweg 42
Torminweg 43
Torminweg 44
Torminweg 45
Torminweg 47
Torminweg 52
Torminweg 53
Torminweg 54
Torminweg 55
Torminweg 57
Torminweg 59
Torminweg 60
Torminweg 61
Torminweg 62
Torminweg 63
Torminweg 65
Torminweg 67
Torminweg 69
Torminweg 70
Torminweg 71
Torminweg 72
Torminweg 73
Torminweg 74
Torminweg 75
Menge: 255,000 Stck

**2.1.70 WE 149297**
Köhlweg 1
Köhlweg 3
Köhlweg 5
Köhlweg 7
Köhlweg 9
Köhlweg 10
Köhlweg 11
Köhlweg 12
Köhlweg 13
Köhlweg 14
Köhlweg 15
Köhlweg 16
Köhlweg 17
Köhlweg 19
Köhlweg 20
Köhlweg 21
Köhlweg 22
Köhlweg 23
Köhlweg 24
Köhlweg 25
Köhlweg 26
Köhlweg 27
Köhlweg 28
Köhlweg 29
Menge: 141,000 Stck

**2.1.80 WE 146357**
Von-Hünefeld-Weg 6
Von-Hünefeld-Weg 14
Von-Hünefeld-Weg 16
Von-Hünefeld-Weg 21
Von-Hünefeld-Weg 23
Von-Hünefeld-Weg 23
Von-Hünefeld-Weg 27
Von-Hünefeld-Weg 29
Von-Hünefeld-Weg 31
Von-Hünefeld-Weg 33
Menge: 66,000 Stck

**2.1.90 WE 146359**
Fritzmauriceweg 11
Fritzmauriceweg 13
Fritzmauriceweg 15
Fritzmauriceweg 17
Fritzmauriceweg 19
Fritzmauriceweg 21
Fritzmauriceweg 23
Menge: 47,000 Stck

**2.1.100 WE 146240**
Boelcheweg 33
Boelcheweg 35
Boelcheweg 37
Boelcheweg 39
Boelcheweg 41
Boelcheweg 43
Boelcheweg 45
Boelcheweg 47
Boelcheweg 49
Boelcheweg 51
Menge: 60,000 Stck

**2.1.110 WE 146517**
Buschstr. 2
Buschstr. 4
Buschstr. 6
Buschstr. 8
Buschstr. 10
Buschstr. 12
Menge: 42,000 Stck

### Bereich 3 Austausch - Bedarfsposition -

*Hinweis: Hinweis*
Leistungen

- bedürfen gesonderter Beauftragung durch den AG

- dienen der Beseitigung von Fehlern, die durch außerhalb
  liegende Einflüsse verursacht wurden.

#### Ort 3.1 Austausch gemäß DIN 14676

**3.1.10 Austausch gemäß DIN 14676**
*** Bedarfsposition mit GB
Rauchmelderwechsel nach unvorhergesehenen Ereignissen (z. B. Beschädigung durch den Mieter)

1.  vorhandene Rauchmelder demontieren (inklusive fachgerechter Entsorgung der Geräte)

2..  Rauchmelder liefern und montieren
  Rauchmelder nach dem Streulichtprinzip, oder gleichwertig

Anforderungen gemäß Leistungsbeschreibung nach  DIN EN 14604 und DIN 14676

Zum Leistungsumfang gehört die Montage an vorhandene Deckenkonstruktionen, Inbetriebnahme, insbesondere des Einsetzens der zu liefernden Lithiumbatterie und Funktionsüberprüfung.
Jedem Mieter ist eine Bedienungs- und Funktionsanleitung des eingebauten Rauchmelders auszuhändigen. Der durchgeführte Austausch ist durch den Mieter bzw. einer vom Mieter beauftragten Person (z.B. der Nachbar) auf dem Arbeitsnachweis zu bestätigen.

3. Rauchmeldermontage dokumentieren

Für alle montierten Rauchmelder ist eine eindeutige Dokumentation zu erstellen.
Die Arbeiten sind auf einem Formblatt zu erfassen.

Digitale Fotos der montierten Rauchmelder sind vom AN anzufertigen und der AG auf einem digitalen Datenträger zu übergeben.
Kalkulatorisch wird von 10 Rauchmelderwechseln ausgegangen, die jährlich auszutauschen sind.

Es ist der Preis eines Rauchmelderwechsels anzugeben.

In diesen Preis sind alle sich ergebenden Nebenkosten mit einzurechnen.
Menge: 1,000 Stck

### Bereich 4 Fahrtkostenpauschale - Bedarfsposition -

#### Ort 4.1 Fahrtkostenpauschale

**4.1.10 An und Abfahrtspauschale**
*** Bedarfsposition mit GB
Die Fahrtkostenpauschale:
- umfasst die An- und Abfahrt je Einsatz

Allgemeiner Hinweis:

Die An und Abfahrten bei der Montage der RWM und bei der Instandhaltung sind in den Einheitspreisen der jeweiligen Positionen zu berücksichtigen.
Menge: 1,000 pau

### Bereich 5 Stundenverrechnungssatz - Bedarfsposition -

#### Ort 5.1 Stundenverrechnungssatz

**5.1.10 Stundenverrechnungssatz**
*** Bedarfsposition mit GB
Stundenverrechnungssatz

Nachtzuschlag in % (Montag - Freitag, 20:00 - 06:00 Uhr) '....................................................'

Samstagszuschlag in % (Samstag, 00:00 - 24:00 Uhr) '....................................................'

Sonntags - und Feiertagszuschlag in % (00:00 - 24:00 Uhr) '....................................................'
Menge: 1,000 Std
